# Güterbahnhof Tübingen
Angebotsaufforderung (GAEB DA XML 3.2, DA83)
Projekt: 1889
Währung: EUR
Vergabeart: Verhandlungsverfahren
Auftraggeber: Regional-Stadtbahn Neckar-Alb, Projektgesellschaft mbH, Dreifürstensteinstraße 1-3, 72116 Mössingen; DV-Nummer: 02; Vergabenummer: 02
Erstellt mit: BECHMANN AVA 2025.120/ GXML Toolbox V3.3 R20210630, BECHMANN AVA 2025.120, 05.10.2026

## 02 Los 2 - Starkstrom- und Beleuchtungsanlagen (EEA 50 Hz)
Datum: 05.10.2026

### Abschnitt 01 Übergeordnete Leistungen

#### Titel 01.01 Allgemeine Leistungen

**01.01.10 Baustelle einrichten,**
Geräte, Werkzeuge und sonstige Betriebsmittel, die zur
vertragsgemäßen Durchführung der Bauleistungen erforderlich sind, auf die Baustelle bringen, bereitstellen und - soweit der Geräteeinsatz nicht gesondert berechnet wird - betriebsfertig aufstellen einschl. der
dafür notwendigen Arbeiten.
Die erforderlichen festen Anlagen herstellen.
Strom-und Wasseranschluss sowie Entsorgungseinrichtungen und dgl. für die Baustelle, soweit erforderlich, herstellen.
Flächen beschaffen, sofern die vom AG zur Verfügung
gestellten nicht ausreichen.
Soweit nicht für bestimmte Leistungen für das Einrichten der Baustelle gesonderte Positionen im Leistungsverzeichnis enthalten sind, gilt die Pauschale für alle Leistungen sämtlicher Abschnitte
Menge: 1,000 psch

**01.01.20 Baustellenenrichtung vorhalten**
Baustelleneinrichtung vorhalten
Kosten für Vorhalten, Unterhalten und Betreiben der Geräte, Anlagen und Einrichtungen einschl. Mieten, Pacht, Gebühren und dgl. werden mit dieser Pauschale vergütet.
Menge: 1,000 psch

**01.01.30 Baustelle räumen, sämtliche Abschnitte dieses Loses**
Baustelle von allen Geräten, Anlagen, Einrichtungen und dgl. räumen.
Benutzte Flächen und Wege entsprechend dem ursprünglichen Zustand unter Wahrung der landschaftspflegerischen Belange ordnungsgemäß herrichten. Verunreinigungen beseitigen.
Soweit nicht für bestimmte Leistungen für das Räumen der Baustelle gesonderte Positionen im Leistungsverzeichnis enthalten sind, gilt die Pauschale für alle Leistungen sämtlicher Abschnitte der Lose 100 - 190.
Menge: 1,000 psch

**01.01.40 Bauablaufplan erstellen**
Bauablaufplan erstellen.
Der genehmigte Bauablaufplan ist vor Beginn der Baumaßnahme dem AG in den Formaten:
- als Microsoft Project Datei: mpp
- als pdf zu übergeben.
Der Bauablaufplan ist während der Bauausführung entsprechend dem Baufortschritt fortzuschreiben und dem AG zur Prüfung und Freigabe zu übergeben.
Menge: 1,000 psch

**01.01.50 Fotodokumentation herstellen**
Herstellung einer chronologisch lückenlosen Fotodokumentation des Bauablaufes und aller
Bauzustände. Insbesondere Dokumentation von
vorgefundene Feststoffen im Erdaushubmaterial,
freigelegten Oberflächenbefestigungen, Mauern,
Bauwerken und Wurzeln, Planum, Wurzelschutzmaßnahmen einschl. der daran verlaufenden Leitungen, Schächte und Leitungen auch von Kabelschutzrohren und Asphalteinbau.
Dokumentation aller abrechnungsrelevanten Bauzustände.
Die Fotos sind der Bauleitung vorab mindestens einmal
wöchentlich digital zur Überprüfung der Vollständigkeit
zu übermitteln.

digitale Bilder im unkomprimierten Tiff-Format,
24Bit-Farbtiefe inkl. eines in PowerPoint erstellten
Bildverzeichnisses mit "Kontaktabzügen" (mit sinnvoll
reduzierter Auflösung), ca. 3x2 bis 4x3 Bilder pro
Seite, mit Angabe von Name, Ordner und Datenträger je
Bild
Ausführung 1-fach digital auf Datenträger
Menge: 1,000 psch

**01.01.60 Abrechnungspläne herstellen**
Abrechnungspläne für alle Leistungen der Ausschreibung
herstellen und fortschreiben, einschl. Erfassung der gesamten digitalen Daten aller relevanten Einzelheiten, wie Bordsteine aller Art, Radwege, Gleise, Überfahrten und -wege, Baumstandorte, Straßenabläufe, Schächte, Schieber, Lichtsignalanlagen mit Kabelschächten, sonstige städtische Kabelschächte und Rohre,
Wurzelschutzmaßnahmen, Treppenstufen und dgl.
Erfassung im Gauss-Krüger-Koordinatensystem und DHHN 12- Höhensystem.
In den Abrechnungsplänen sind die Hauptmaße bezogen
auf Festpunkte und Befestigungsarten entsprechend den
Regelquerschnitten darzustellen, zusätzlich müssen aus
den Plänen bzw. der Legende die Funktionen der
Flächen, die eingebauten Materialien und der Aufbau
hervorgehen.
Die Einbauten und die Möblierung müssen erkennbar sein.
Die Abrechnungspläne sind die Grundlage für die
Oberflächenabrechnung.
Herstellung der Abrechnungspläne und Lieferung:
1.  als Plot (3-fach) M= 1:100
2.  auf USB Stick in den Dateiformaten
dxf, dwg und pdf.
Massenermittlungen und Profilaufnahmen, M= 1:50, in
2-facher Papierausfertigung und auf USB Stick als
pdf-Datei, 3-fach.
Menge: 1,000 psch

### Abschnitt 70 Elektrische Energieanlage 50 Hz

*Hinweis: Vorbemerkung Maßnahme*
Für die Personenunterführung zwischen der Schaffhausenstraße und der Hanna-Bernheim-Straße bzw. Max-Löwenstein-Weg ist eine Beleuchtungsanlage geplant.
Die Vorplätze, Zugangstreppen, Zugangsrampen sowie die Unterführung selbst sollen ausgeleuchtet werden.
Weiterhin werden Anlagenteile wie Aufzüge und Hebeanlagen, welche zur Unterführung gehören, mit Energie versorgt.

#### Titel 70.01 443 - Niederspannungsschaltanlagen

**70.01.10 Freiluftschaltschrank**
Zählerverteilung für Direktmessung bis zu vier Zähler
als isolierstoffgekapselte
Niederspannungs-Schaltgerätekombinationen nach
DIN EN 61 439-2 in Schutzklasse II (schutzisoliert),
3~230/400 V 50 Hz, TT/TN-System

Höhe Verteilerschrank:
ca. 1100 mm (Höhe von Oberkante Erdreich: 1400mm)
Höhe Sockel:
ca. 905 mm, (Eingrabtiefe: 600 mm)

Technische Daten Verteilerschrank:
-Schutzklasse: II  (schutzisoliert)
-Schutzart:  IP 44 nach DIN EN 60 529.
-Farbe:  RAL 7035 (lichtgrau)

Kastenunterteile und -deckel aus schlagfestem
Polycarbonat, halogen- und silikonfrei, Deckel transparent
mit Schnellverschlüssen für Werkzeugbetätigung,
-Schutzklasse: II  (schutzisoliert)
-Schutzart:  IP 65 nach DIN EN 60 529.

Eingebaut in einen Normverteilerschrank aus
glasfaserverstärktem Polyester nach DIN 43629,
mit Sockel, mit seitlich von innen verschließbarer
Öffnung für Baustellenanschluss und Kabelbefestigungsschiene, Oberfläche mit witterungs- und
UV-beständigem Zweikomponentenlack RAL 7035, einschl.
Doppelschließsystem und Schließzylinder mit 3 Stück
Schlüssel als Baustellenschließung, die Türen sind mit
einem Türaufsteller zu versehen, welcher das Zuschlagen
der Türen verhindert,

Schaltanlage komplett zusammengebaut und anschlussfertig auf Reihenklemmen, N-Trennklemmen und
Schutzleiterklemmen verdrahtet liefern, einschl.
Flansche und Kabeleinführungsstutzen/Zugentlastung.

Bestückung der Verteilung gemäß Schema Energieversorung sowie den nachfolgend aufgeführten Einbauteilen.

Platzreserve mind. 20%,

Komplette Verteilung betriebsfertig montieren, inkl. Installation und Zusammensetzen des Verteilersockels vor Ort sowie Einbringen des Verteilersockels ins Erdreich einschließlich aller
Gründungs- und Erdarbeiten.

Kalkulationshinweis:
Der Koordinationsaufwand mit dem EVU zum fach- und fristgerechten Auflegen der Hauptzuleitung sowie die fristgerechte Bestellung der Zähler ist ebenfalls mit dem Einheitspreis abgegolten.

angebotenes Fabrikat:

Fabr.:
'....................................................'

Typ:
'....................................................'

(vom Bieter einzutragen)
Menge: 1,000 St

**70.01.20 NH-Sicherungsunterteil Gr. 00 3polig HAK**
NH-Sicherungsunterteil DIN 43620-3 und DIN VDE 0636-2 (VDE 0636-2), mit Schraubbefestigung, 3-polig mit 3 Trennwänden, Baugröße 00, Bemessungsbetriebsspannung 400 V AC, mit Berührungsschutzabdeckungen, mit Sicherungseinsatz,
Bemessungsstrom 100 A als Hausanschlusskasten nach aktueller TAB der Stadtwerke Tübingen.

In den Einheitspreis ist neben dem vg. Zubehör auch
weiteres systembedingtes Zubehör, die Montage,
Montagekleinmaterial, Leiter-Anschlussklemmen in
erforderlicher Anzahl und Querschnitt, die Montage
und der Anschluss mit einzukalkulieren.
Menge: 1,000 St

*Hinweis: Vorbemerkung Elektroverteilung*
Vorbemerkungen Elektroverteilungen
Der Auftragnehmer (Bieter) hat den Nachweis über die
Normgerechte Fertigung der Verteilungen zu führen.
Mit den Einheitspreisen für die einzelnen Verteilungen
ist Folgendes abgegolten:
a) Die Kosten für die anteilige Verdrahtung und die
Verdrahtungskanäle bis zur Klemmenleiste, einschließlich aller Kabelabfangeinrichtungen sowie
die Anschlüsse sämtlicher ein- und abgehender
Kabel und Leitungen.
b) Das erforderliche Klein-, Isolier-, Löt- und
Befestigungsmaterial.
c) Beschriftung, übereinstimmend und im Einvernehmen mit dem Betreiber, aller Schaltgeräte als
Doppelbeschriftung (einmal Grundplatte, einmal
Gerät) Schütze, Relais, Sicherungen, Sicherungsautomaten, Klemmen (auch N und PE) mit Resopalbezeichnungsschildern, Beschriftungen der abgehenden und ankommenden Kabel und Leitungen.
d) Die Herstellung aller für die Prüfung und Genehmigung sowie für den Bau erforderlichen Zeichnungen.
e) Lieferung und Transport zum Aufstellungsort in
Einzelfeldern,
Zusammenbau und Fertigmontage am Aufstellungsort,
Beschriftung der Verteilung (außen),
Sockelfüllung, Fertigverdrahtung, Funktionsprüfung,
Reinigung und Übergabe der betriebsbereiten Anlage.

*Hinweis: Vorbemerkung Verteilung Stadt Tübingen*
Für die Versorgung der elektrotechnischen Verbraucher wird ein Außenverteiler errichtet. Dieser wird durch die Stadtwerke Tübingen mit elektrischer Energie versorgt.

Der Erläuterungsbericht bzw. die Baubeschreibung
ist zwingend zu beachten.

**70.01.30 NH-Sicherungslasttrennschalter Gr. 00 4polig**
Sicherungslasttrennschalter für Aufbau auf
Montageplatte, 4-polig, mit Berührungsschutzblendrahmen zur Erfüllung der BGV A2 (VBG 4),
4-polig, Bemessungsdauerstrom Iu=160 A, für
NH-Sicherungseinsätze nach DIN 43620 Größe 00,
Hilfsschalter 1S+1Ö. Inklusive Halbleiterschutz-Sicherungen vom Typ gL in der erforderlichen Nennstromgröße und Berührungsschutzblendrahmen zur Erfüllung der BGV A2 (VBG 4) liefern und montieren.

Das vg. Zubehör ist in den Einheitspreis einzukalkulieren.
Menge: 1,000 St

**70.01.40 Überspannungsschutzkombination I+II**
Überspannungsschutzkombination der Anforderungsklasse
Typ 1 + Typ 2  zur kontrollierten Energiesteuerung
zwischen Blitzstrom- und Überspannungsableiter.
Vorkonfektionierte,
steckbare Ableiterkombination  zum Einsatz in
5-Leiter-Netzen,
prüfbar nach DIN 0185-3 und Einsetzbar nach IEC 61643.
Kombination mit steckbarem Summenfunktionsstecker,
optischer Statusanzeige, Fernmeldekontakt und
Doppelklemmen.

IEC Prüfklasse:  I+II
Blitzschutzklasse:  I
Nennspannung:  230/400V AC ... 240/415V AC
Ableitbemessungsspg.:  350 V AC
Ableitvermögen:  100 kA (8/20 ys)
Schutzpegel:  < 1,5 kV (L-N)
  < 1,5 kV

(N-PE)
Vorsicherung max.:  315 A gL

Berührungsschutz nach DIN VDE 0106 Teil 100.
Komplett, inklusive Brücken, Beschriftung
Summenfunktionsstecker etc.
Überspannungsschutzkombination liefern und montieren.
Menge: 1,000 St

**70.01.50 Zählertafel**
Zählertafel DIN VDE 0603-1 (VDE 0603-1) und DIN 43853 nach den Technischen Anschlussbedingungen (TAB) des zuständigen EVU, komplett ausgebaut, für einen Zähler.
Menge: 4,000 St

**70.01.60 Schalter-Sicherungseinheit / D02-System 4polig**
D0-Sicherungs-Lasttrennschalter nach DIN VDE 0638 und EN 60 947-3 für NEOZED-Sicherungseinsätze 4-polig (L1/L2/L3+N) bis 63 A / 400V AC, mit Schraubkappen und Blindeinsätzen.
Schnappbefestigung auf Hutschiene, plombierbar,
1,5 Teilungseinheiten je Pol, Grösse D 02, für Leiterquerschnitt 1,5-16 mm2.

Nennstrom:  63A
Nennspannung:  230 / 400V
Gehäusebreite:  6 Teilungseinheiten

Inkl. Passeinsätzen und Sicherungseinsätze der
Betriebsklasse gL in der erforderlichen Nenngröße.
Das vg. Zubehör ist in den Einheitspreis
einzukalkulieren.

Lastschalter liefern und montieren.
Menge: 15,000 St

**70.01.70 Lasttrennschalter 4-polig 690VAC AC-21 63A**
Lasttrennschalter DIN EN 60947-3 (VDE 0660-107), mit Schnellein- und Schnellausschaltung, 4-polig, Bemessungsbetriebsspannung 690 V AC, in Festeinbautechnik, mit Handantrieb, zur Montage auf Tragschiene/Montageplatte DIN EN 60715, abschließbar, fingersicher DIN EN 50274 (VDE 0660-514), Gebrauchskategorie AC-21, Bemessungsbetriebsstrom 63 A.

Schalter inkl. Zubehör und Kleinteilen, Abdeckrahmen,
Bezeichnungsschilder, Berührungsschutzabdeckung nach
BGV A2 (VBG 4) gekapselt, Verdrahtung der Steuerleitungen mit allen Klein- und Zubehörteilen komplett liefern und montieren. Das vg. Zubehör ist in den Einheitspreis einzukalkulieren.

Lasttrennschachter liefern und montieren.
Menge: 1,000 St

**70.01.80 Fehlerstromschutzschalter 4polig, 40/0,03A**
Fehlerstromschutzeinrichtung nach den Bestimmungen
EN 61008, DIN VDE 0664 und IEC 1008, zum Schutz
gegen gefährliche Körperströme nach DIN VDE 0100
Teil 410 und zum Brandschutz nach DIN VDE 0100
Teil 720 (Schutz gegen das Entstehen elektrisch
gezündeter Brände durch Isolationsfehler).
Pulsstromsensitiv und stromstoßfest bis 250A.
Isolierstoffgehäuse für Schnappbefestigung auf
Hutschiene.
Verschienbare Ausführung, mit Hilfsschalter,
Berührungsschutz nach DIN VDE 0106 Teil 100.

Anzahl Pole:  4
Nennfehlerstrom:  30 mA
Nennstrom:  40 A
Nennspannung:  230/400V, 50 Hz
Gehäusebreite:  4 Teilungseinheiten
Kurzschlussfestigkeit: 10 kA

Fehlerstromschutzschalter liefern und montieren.
Menge: 2,000 St

**70.01.90 Leitungsschutzschalter 2 polig 16A Charakteristik B**
Einbau-LS-Schalter in Allstrom-Ausführung
nach EN 60898, DIN VDE 0641 Teil 11, IEC 898,
in grauem Isolierstoffgehäuse, für Schnappbefestigung auf Hutschiene 35 mm (DIN EN 50022).
Hilfsschalter nachträglich anbaubar, Berührungsschutz nach VDE 0106 Teil 100.

Schaltvermögen:  10 kA,
Auslösecharakteristik:  B
Anzahl Pole:  2 (L+N)
Nennstrom:  16 A
Gehäusebreite:  2 Teilungseinheit

Komplett, inklusive systembedingten Zubehör wie z.B. Reihenklemmen, Berührungsschutzabdeckung, Beschriftung, etc. liefern und montieren. Das vg. Zubehör ist in den
Einheitspreis einzukalkulieren.
Menge: 6,000 St

**70.01.100 Leitungsschutzschalter 2 polig 10A Charakteristik B**
Einbau-LS-Schalter in Allstrom-Ausführung
nach EN 60898, DIN VDE 0641 Teil 11, IEC 898,
in grauem Isolierstoffgehäuse, für Schnappbefestigung auf Hutschiene 35 mm (DIN EN 50022).
Hilfsschalter nachträglich anbaubar, Berührungsschutz nach VDE 0106 Teil 100.

Schaltvermögen:  10 kA,
Auslösecharakteristik:  B
Anzahl Pole:  2 (L+N)
Nennstrom:  10 A
Gehäusebreite:  2 Teilungseinheit

Komplett, inklusive systembedingten Zubehör wie z.B. Reihenklemmen, Berührungsschutzabdeckung, Beschriftung, etc. liefern und montieren. Das vg. Zubehör ist in den
Einheitspreis einzukalkulieren.
Menge: 7,000 St

**70.01.110 Leitungsschutzschalter 2 polig 6A Charakteristik B**
Einbau-LS-Schalter in Allstrom-Ausführung
nach EN 60898, DIN VDE 0641 Teil 11, IEC 898,
in grauem Isolierstoffgehäuse, für Schnappbefestigung auf Hutschiene 35 mm (DIN EN 50022).
Hilfsschalter nachträglich anbaubar, Berührungsschutz nach VDE 0106 Teil 100.

Schaltvermögen:  10 kA,
Auslösecharakteristik:  B
Anzahl Pole:  2 (L+N)
Nennstrom:  6 A
Gehäusebreite:  2 Teilungseinheit

Komplett, inklusive systembedingten Zubehör wie z.B. Reihenklemmen, Berührungsschutzabdeckung, Beschriftung, etc. liefern und montieren. Das vg. Zubehör ist in den
Einheitspreis einzukalkulieren.
Menge: 1,000 St

**70.01.120 Fehlerstromschutzschalter 2polig, 25/0,03A**
Fehlerstromschutzeinrichtung nach den Bestimmungen
EN 61008, DIN VDE 0664 und IEC 1008, zum Schutz
gegen gefährliche Körperströme nach DIN VDE 0100
Teil 410 und zum Brandschutz nach DIN VDE 0100
Teil 720 (Schutz gegen das Entstehen elektrisch
gezündeter Brände durch Isolationsfehler).
Pulsstromsensitiv und stromstoßfest bis 250A.
Isolierstoffgehäuse für Schnappbefestigung auf
Hutschiene.
Verschienbare Ausführung, mit Hilfsschalter,
Berührungsschutz nach DIN VDE 0106 Teil 100.

Anzahl Pole:  2
Nennfehlerstrom:  30 mA
Nennstrom:  25 A
Nennspannung:  230/400V, 50 Hz
Gehäusebreite:  2 Teilungseinheiten
Kurzschlussfestigkeit: 10 kA

Fehlerstromschutzschalter liefern und montieren.
Menge: 1,000 St

**70.01.130 Schalter-Sicherungseinheit / D01-System 4polig**
D0-Sicherungs-Lasttrennschalter nach DIN VDE 0638 und EN 60 947-3 für NEOZED-Sicherungseinsätze 4-polig (L1/L2/L3+N) bis 10 A / 400V AC, mit Schraubkappen und Blindeinsätzen.
Schnappbefestigung auf Hutschiene, plombierbar,
1,0 Teilungseinheiten je Pol, Grösse D 01, für Leiterquerschnitt 1,5-16 mm2.

Nennstrom:  63A
Nennspannung:  230 / 400V
Gehäusebreite:  4 Teilungseinheiten

Inkl. Passeinsätzen und Sicherungseinsätze der
Betriebsklasse gL in der erforderlichen Nenngröße.
Das vg. Zubehör ist in den Einheitspreis
einzukalkulieren.

Lastschalter liefern und montieren.
Menge: 7,000 St

**70.01.140 Schalter-Sicherungseinheit / D01-System 2polig**
D0-Sicherungs-Lasttrennschalter nach DIN VDE 0638 und EN 60 947-3 für NEOZED-Sicherungseinsätze 2-polig (L+N) bis 10 A / 400V AC, mit Schraubkappen und Blindeinsätzen.
Schnappbefestigung auf Hutschiene, plombierbar,
1,0 Teilungseinheiten je Pol, Grösse D 01, für Leiterquerschnitt 1,5-16 mm2.

Nennstrom:  63A
Nennspannung:  230 / 400V
Gehäusebreite:  2 Teilungseinheiten

Inkl. Passeinsätzen und Sicherungseinsätze der
Betriebsklasse gL in der erforderlichen Nenngröße.
Das vg. Zubehör ist in den Einheitspreis
einzukalkulieren.

Lastschalter liefern und montieren.
Menge: 16,000 St

**70.01.150 Schuko-Aufputzsteckdose**
Schuko-Aufputzsteckdose ,1/N/PE, 230V, 16A.
gemäß DIN 49 462/63, VDE 0623 und IEC 309
für Einbau in o.g. Schaltschrank, mit Klappdeckel,
spritzwassergeschützt.

Schuko-Wandsteckdose liefern und montieren.
Menge: 1,000 St

**70.01.160 Schaltschrankleuchte LED mit Türkontaktschalter**
Schaltschranksystemleuchte LED 11W
Ausstattung: Steckdose
90° drehbare Steckverbinder
Verstellung Lichtverteilung

Material:
Leuchtenkorpus: stranggepresstes Aluminium
Leuchtenabdeckung: Polycarbonat (halogenfrei)
Leuchtenenden: PC-ABS (halogenfrei)

Farbe:
Gehäuse: RAL 7016
Schutzart IP nach IEC 60 529: IP 20
Lieferumfang: Inkl. Befestigungsschrauben

Abmessungen:
Breite: 437 mm
Höhe: 80 mm
Tiefe: 44 mm

Bemessungsbetriebsspannung:
100 V - 240 V, 1~, 50 Hz/60 Hz
Betriebstemperatur:
Betrieb (Umgebung): -20°C...+55°C
Leistungsaufnahme: 11 W
Ausstattung (elektrisch): Buchse/Steckdose (Typ): D, Schuko (Typ F, CEE 7/3)
Bemessungsisolationsspannung: 300 V AC
Bemessungsstoßspannungsfestigkeit Phase gegen Erde: 2500 V AC
Lichtstrom: 900 lm
Lichtfarbe: 4000 K (neutralweiß)
Schutzklasse: II (schutzisoliert)
Überspannungskategorie: II
Anschlussmöglichkeiten: Einspeisung, 3-polig
Durchgangsverdrahtung, 3-polig Türpositionsschalter
Leuchten-Montageart: Verschrauben
Clip-Befestigung
Verpackungseinheit: 1 St.
Gewicht/VE: 0,61 kg
Komplett, inklusive Leuchtmittel und
Türkontaktschalter zur Befestigung am
Schaltschrankgestell für die Leuchtenbeschaltung.
Komplett, inkl. sämtlichem systembedingtem
Zubehör liefern und montieren.
Menge: 1,000 St

**70.01.170 Schaltschrankheizung**
Schaltschrankheizung mit angebautem Ventilator für vg.
Schaltschrank.

Dauerleistung:  300 W
Versorgungsspannung:  230V / 50Hz,
Masse (HxBxT):  120x170x120 mm

Schaltschrankheizung liefern und montieren.
Menge: 1,000 St

**70.01.180 Temperaturregler**
Temperaturregler zur Steuerung der an anderer Stelle
beschriebenen Filterlüfter und Heizung.
Bimetallfühler mit thermischer Rückführung,
Temperaturbereich +5>C bis +55>C,
Kontakt: Wechsler
Maße ca. 70x70x30 mm
Temperaturregler liefern und montieren.
Menge: 1,000 St

**70.01.190 Hygrostat**
Hygrostat zur Steuerung der vg. Schaltschrankheizung
in Abhängigkeit der eingestellten relativen Feuchte im
Schaltschrank.
Feuchtebereich 50-100 % r. F.
Kontakt:  Wechsler
Maße ca.  70x70x30 mm
Hygrostat liefern und montieren.
Menge: 1,000 St

**70.01.200 Kennzeichnung der Schaltanlage**
Kennzeichnung der Schaltanlage
Die vg. Schaltanlage ist mittels unverlierbaren
Resopalschildern komplett zu beschriften.
Menge: 1,000 psch

**70.01.210 CAD-Pläne, Schaltschema, Aufbaupläne**
CAD-Pläne (Format DWG), Schaltschema,
Aufbaupläne und Ausführungszeichnungen
der vg. Schaltanlage mittels CAD erstellen und  digital zu übergeben. Im Wesentlichen handelt es sich dabei um
- Stromlaufpläne
- Klemmenpläne
- Aufbaupläne
- Gerätestücklisten

Die Ausführung und der Umfang ist gemäß
Vorbemerkungen zur Dokumentation zu vollziehen.
Menge: 1,000 psch

**70.01.220 Erstellen Werkplanung**
Erstellen der Werkplanung für die vorbeschriebene Anlage, aus denen Konstruktion, Abmessungen, Bauteile hervorgehen, inkl. Stromlaufpläne, Klemmenpläne, Aufbaupläne, Gerätestücklisten

Die Unterlagen sind dem AG in Papier und Digital in PDF und DWG-Format zur Freigabe vorzulegen.
Menge: 1,000 psch

*Hinweis: Vorbemerkung Dimmung*
Die folgenden Positionen dienen dem Dimmen der durch die vg. Schaltanlage versorgten Beleuchtungsanlagen.

**70.01.230 DALI-Router 64 Adressen**
Lichtsteuergerät zur Ansteuerung von DALI konformen Betriebsgeräten. DALI Betriebsgeräte und Digidim Bediengeräte wie Digidim Tableaus, Tastensteuergeräte und Multisensoren können über eine 2 Drahtleitung verbunden werden. Ingesamt stehen 64 DALI Adressen zur Verfügung. Die intergrierte 250mA Stromversorgung versorgt die DALI Linie. Jedem DALI Betriebsgerät können 128 Lichtszenen zugewiesen werden. Total können bis zu 16.000 Funktionsgruppen bestehend aus DALI Betriebsgeräten und Digidim Bediengeräten gebildet worden. Der Digidim Router hat eine astronomische - sowie eine Echtzeituhr mit Kalenderfunktion integriert. Mittels der Software sind alle Tasten auch mit Bedinglichkeiten (conditional logic) frei programmierbar. Die Programmierung und Überwachung erfolgt über die Designer Software, eine unter Windows ™ lauffähigen Software. Der Digidim Router arbeitet autark und muss nicht permanet an einen PC angeschlossen sein. Bei Ausfall eines Helvar DALI Teilnehmers erfolgt nach Austausch des Helvar DALI Gerätes eine automatische Wiederherstellung seiner Einstellungen. Alle DALI Status Informationen können grafisch in der Designer Software angezeigt werden. Es können bis zu 100 Digidim Router miteinander vernetzt werden. Die Kommunikation der  Helvar Router untereinander erfolgt über eine 10/100 Mbit/s Ethernet Verbindung. Status LED zur Anzeige des Betriebszustandes.
Netzspannung: 85-264V AC, 45Hz-65Hz.
Das Gerät entspricht den Anforderungen für Störaussendung EN 55015, Störfestigkeit EN 61547, sowie der Sicherheit EN 60950. Anforderungen DALI gemäß DALI Standard V (IEC 60929). Schutzklasse IP 30. Isolation 4kV. In Übereinstimmung mit WEEE und RoHS Richtlinie.
Der DIGIDIM Router ist für die DIN-Schienenmontage geeignet (9TE).

Abmessungen: (BxHxT) 158 x 100 x 58 mm

angebotenes Fabrikat:

Fabr.:
'....................................................'

Typ:
'....................................................'

DALI DIGIDIM Router 905 oder gleichwertig liefern und in vg. Unterverteilung inkl. systembedingten Zubehör montieren.
Menge: 1,000 St

**70.01.240 DALI Eingangsmodul 8-fach**
Das Eingangsmodul ist ein Anbindungsmodul für die Anbindung von Eingabegeräte wie Schalter, Sensoren, Zeitschaltuhren und weitere Geräte die externe EIN/AUS Befehle herausgeben. Zusätzlich bietet das Eingangsmodul noch 0-10 V analoge Eingänge für die externe Ansteuerung über ein Analogsignal.
Das Modul verfügt über 8 potenialfreie Kontakte ausgeführt als Taster oder Schalter. Der Zustand dieser 8 Kontakte kann abgerufen werden, so das auch logische Bedingungen über die Eingänge verknüpft werden können.

Potenialfreie Kontakte
Anschluß:  1-8 Eingänge (nicht  angezogen)
  COM Eingang Masse

Spannung am Eingang 1-8:5 V nominal bei Schalter  offen, bei geschlossenen  Schalter, muß die Spannung  geringer als 2V sein.

Überspannungsschutz:±35 V
Kurzschlußstrom:  max. 0.5 mA
Prellperiode:  50 ms

Analoger Eingang
Analoger Anschluß:  1-4 Eingang
  COM Eingang Masse

Spannungsbereich:  0 -10 V
Überspannungsschutz: ±15 V
Eingangsimpedanz:  7.5 kilohm
Absetzzeit:  10 ms
Antwortzeit:  50 ms

Leistung
Leistung:  Versorgung über Digidim Eingang
Stromaufnahme:  10 mA

Betriebsbedingungen
Umgebungstemperatur: 0º C…40º C
Relative Luftfeuchtigkeit: 90 % max, nicht  kondensierend

Mechanik:  Montage DIN-Schiene

Abmessungen: (BxHxT) 70 x 90 x 58 mm

angebotenes Fabrikat:

Fabr.:
'....................................................'

Typ:
'....................................................'

DALI 942 Eingangsmodul oder gleichwertig liefern und in vg. Unterverteilung inkl. systembedingten Zubehör montieren.
Menge: 1,000 St

**70.01.250 DALI-Stromversorgung**
DALI Stromversorgung für DIN-Schiene
Die Stromversorgungseinheit liefert den
maximal zulässigen Strom von 250 mA für
eine DALI Linie / System. Die Status LED zeigt
den aktuellen Betriebszustand. Zur Montage auf
35 mm DIN-Normschiene ( Modulbreite 2 TE ).
Versorgungsspannung 85-264 VAC / 48-62Hz.
Anschlüsse Netzleitung bis max. 4mm² und DALI
bis max. 1,5mm². Die Stromversorgung ist
kurzschlußfest und gegen Übertemperatur
geschützt.  Entspricht den Anforderungen für
Störstrahlung EN 50081 Teil 1, Störfestigkeit
EN 61547 Teil 1, Funkentstörung EN 55015
sowie Sicherheit EN 60950. Schutzklasse IP 30.
Isolation 3kV. 3 teilige DALI Doppelklemmen
mit der Möglichkeit zur Durchverdrahtung.
Abmessungen: (BxHxT) 35 x 90 x58 mm

angebotenes Fabrikat:

Fabr.:
'....................................................'

Typ:
'....................................................'

DALI Stromversorgung Helvar oder gleichwertig liefern und in vg. Unterverteilung inkl. systembedingten Zubehör montieren.
Menge: 1,000 St

*Hinweis: Vorbemerkung Anschlusskästen*
Die folgenden Positionen dienen zur Schaffung definierter Schnittstellen zwischen TGA und fördertechnischen Anlagen bzw. Maschinentechnik

**70.01.260 Anschlusskasten Aufzug**
Anschlusskasten als Übergabepunkt für den Aufzug, Gehäuse aus glasfaserverstärktem Polyester, Schutzklasse II, Schutzart IP 65, Kabeleinführungen als Steckschieber mit abgestufter Dichtung, getrennter geschotteter
Konsumentenraum mit separatem Gehäusedeckel

Kabelzugang:  10-50 mm2
Kabelabgang:  10-50 mm2
Bestückung:  1x 3 NH00 /  + N
Nennstrom:  Trennmesser
Abmessungen:  415x250x140 mm (HxBxT).
Anschlusskasten liefern und montieren.
Menge: 1,000 St

**70.01.270 Anschlusskasten Hebeanlage**
Anschlusskasten als Übergabepunkt für die Hebeanlage, Gehäuse aus glasfaserverstärktem Polyester, Schutzklasse II, Schutzart IP 65, Kabeleinführungen als Steckschieber mit abgestufter Dichtung, getrennter geschotteter
Konsumentenraum mit separatem Gehäusedeckel

Kabelzugang:  10-50 mm2
Kabelabgang:  10-50 mm2
Bestückung:  1x 3 NH00 /  + N
Nennstrom:  Trennmesser
Abmessungen:  415x250x140 mm (HxBxT).
Anschlusskasten liefern und montieren.
Menge: 1,000 St

#### Titel 70.02 444 - Kabel und Leitungen

*Hinweis: Kabel, Leitungen*
Kabel, Leitungen
Nachfolgende Kabel- und Leitungspositionen sind als
Mischpositionen für folgende Verlegearten zu
kalkulieren.
Kabel- und Leitungen sind in Teillängen in Kabelrinnen,
a.P./ u.P. im Rohr, Schächte und in offene Kabelgräben
zu verlegen.
Alle Kabel sind beidseitig anzuschließen.
Alle Kabel sind mit beschrifteten
Kabelkennzeichnungsringen zu versehen.
Erdkabel sind einschließlich Trassenwarnband -Achtung
Starkstromkabel- zu liefern und zu verlegen.
Die nachfolgenden Kabelpositionen sind wie folgt
anzubieten:
Die Kabelpreise sind als Festpreise über die gesamte
Bauzeit, d.h. einschl. Kupferzuschlag anzubieten.
Die Kabel sind in Teillängen in einer Länge zu
verlegen. Mehrforderungen wegen erschwerter Montage wie
z.B. Einziehen in Rohre, Tröge und Trassenquerungen,
große Längen und dgl. können nicht geltend
gemachtwerden.

Das Öffnen und Wiederverschliessen von
Kabelzugschächten ist bei der Einheitspreisfindung
einzurechnen.

Alle Versorgungs- und Steuerkabel sind an Anfang und
Ende, vor und hinter Rohreinführungen, Schachtein- und
Ausfädelungen sowie an markanten Punkten, in offenen
Verlegesystemen und bei Erdverlegung alle 5m mit freigegebenen Bezeichnungsbändern
zu versehen. Bei einadrigen Kabeln und Leitungen ohne
grün-gelber Aderisolierung ist bei der Installation
eine dauerhafte grün-gelbe Kennzeichnung an den
Endenanzubringen. Zusätzlich sind an diese Kabel alle
5m entsprechende Beschriftungsschilder mit dem Hinweis
-Potenzialausgleichsleitung- anzubringen.
Die maschinenbeschrifteten Angaben müssen den Kabeltyp,
Adernzahl, Querschnitt sowie Ausgangs- und
Zielkennzeichnung beinhalten.
Bei der Verlegung ist auf einwandfreie saubere Lage der
Kabel und Leitungen zu achten. Bei der Verlegung in
Kabeltrassen müssen die Kabel und Leitungen
ausgerichtet verlegt und gegebenenfalls mit KV-Bändern
befestigt werden.

Verlegte Kabel dürfen keinen Drall aufweisen. Die
erforderlichen Abstände nach VDE sind einzuhalten.

**70.02.10 NYY-J 5x25 mm²**
"Zuleitung Hebeanlagen"
Kunststoff NYY-J 0,6 / 1 kV, 5x25 rm, Cu-Zahl 1200,
in Teillängen,
in vorhandene U-Kanäle, Kabelzugrohre, Kabelformsteine, Kabeltröge, in vorhandene offene Kabelgräben, ohne Einbettung, einschließlich systemgebundenem Zubehör.

Teillängen:  ca. 2

In den Einheitspreis sind auch die Aufwendungen für
das Öffnen und Schließen von Kabelträgersystemen,
Kabelzugschächten, Lichtrohr-/ Medienkanal und
Kabeltrögen mit einzukalkulieren.

Kabel liefern und verlegen inklusive systemgebundenem Zubehör und Kleinmaterial.
Menge: 120,000 m

**70.02.20 NYY-O 4x35 mm²**
"Zuleitung Aufzug Nord"
Kunststoff NYY-O 0,6 / 1 kV, 4x35 sm, Cu-Zahl 1344,
in Teillängen,
in vorhandene U-Kanäle, Kabelzugrohre, Kabelformsteine, Kabeltröge, in vorhandene offene Kabelgräben, ohne Einbettung, einschließlich systemgebundenem Zubehör
Teillängen:  ca. 1
Menge: 20,000 m

**70.02.30 NYY-O 2x2,5 mm²**
"Lichtsensor"
Kunststoff NYY-O 0,6 / 1 kV, 2x2,5 re, Cu-Zahl 48,
in Teillängen,
in vorhandene Maste, U-Kanäle, Kabelzugrohre,
Kabelformsteine, Kabeltröge, in vorhandene offene
Kabelgräben, ohne Einbettung, einschließlich
systemgebundenem Zubehör

Teillängen:  ca. 1

In den Einheitspreis sind auch die Aufwendungen für
das Öffnen und Schließen von Kabelträgersystemen,
Kabelzugschächten, Lichtrohr-/ Medienkanal und
Kabeltrögen mit einzukalkulieren.

Kabel liefern und verlegen inklusive systemgebundenem Zubehör und Kleinmaterial.
Menge: 25,000 m

**70.02.40 Markierung, Kabelbeschriftung**
Kennzeichnung aller neu verlegten Kabel/Leitungen
Die Beschriftung erfolgt jeweils am Anfang und Ende
aller Leitungen, an allen Kreuzungspunkten, in
Kabelschächten (ein- und ausgangsseitig) sowie bei
Verlegung in Trögen oder im Erdreich alle 5 m.

Der EP beinhaltet die Beschriftung aller neu verlegten
bzw. um verlegten Kabel und Leitungen inklusive der
erforderlichen Kabelmarker in geprägter oder dauerhaft
und maschinell beschrifteter Ausführung (nach Wahl des AG).
Menge: 1,000 psch

*Hinweis: Personenunterführung*
Die nachfolgenden Positionen dienen der Ausleuchtung der Personenunterführung

**70.02.50 NYY-O 4x2,5 mm²**
Kunststoff NYY-O 0,6 / 1 kV, 4x2,5 re, Cu-Zahl 96,
in Teillängen,
in vorhandene U-Kanäle, Kabelzugrohre, Kabelformsteine, Kabeltröge, in vorhandene offene Kabelgräben, ohne Einbettung, einschließlich systemgebundenem Zubehör.

Teillängen:  ca. 8

In den Einheitspreis sind auch die Aufwendungen für
das Öffnen und Schließen von Kabelträgersystemen,
Kabelzugschächten, Lichtrohr-/ Medienkanal und
Kabeltrögen mit einzukalkulieren.

Kabel liefern und verlegen inklusive systemgebundenem Zubehör und Kleinmaterial.
Menge: 550,000 m

**70.02.60 NYY-O 2x2,5 mm²**
Kunststoff NYY-O 0,6 / 1 kV, 2x2,5 re, Cu-Zahl 48,
in Teillängen,
in vorhandene Maste, U-Kanäle, Kabelzugrohre,
Kabelformsteine, Kabeltröge, in vorhandene offene
Kabelgräben, ohne Einbettung, einschließlich
systemgebundenem Zubehör

Teillängen:  ca. 5

In den Einheitspreis sind auch die Aufwendungen für
das Öffnen und Schließen von Kabelträgersystemen,
Kabelzugschächten, Lichtrohr-/ Medienkanal und
Kabeltrögen mit einzukalkulieren.

Kabel liefern und verlegen inklusive systemgebundenem Zubehör und Kleinmaterial.
Menge: 310,000 m

**70.02.70 Markierung, Kabelbeschriftung**
Kennzeichnung aller neu verlegten Kabel/Leitungen
Die Beschriftung erfolgt jeweils am Anfang und Ende
aller Leitungen, an allen Kreuzungspunkten, in
Kabelschächten (ein- und ausgangsseitig) sowie bei
Verlegung in Trögen oder im Erdreich alle 5 m.
Der EP beinhaltet die Beschriftung aller neu verlegten
bzw. um verlegten Kabel und Leitungen inklusive der
erforderlichen Kabelmarker in geprägter oder dauerhaft
und maschinell beschrifteter Ausführung (nach Wahl des AG).
Menge: 1,000 psch

*Hinweis: Außenbeleuchtung Zugang Nord*
Die nachfolgenden Positionen dienen der Ausleuchtung des Außenbereichs im Zugang Nord

**70.02.80 NYY-J 5x10 mm²**
Kunststoff NYY-J 0,6 / 1 kV, 5x10 re, Cu-Zahl 480,
in Teillängen,
in vorhandene Maste, U-Kanäle, Kabelzugrohre,
Kabelformsteine, Kabeltröge, in vorhandene offene
Kabelgräben, ohne Einbettung, einschließlich
systemgebundenem Zubehör

Teillängen:  ca. 5

In den Einheitspreis sind auch die Aufwendungen für
das Öffnen und Schließen von Kabelträgersystemen,
Kabelzugschächten, Lichtrohr-/ Medienkanal und
Kabeltrögen mit einzukalkulieren.

Kabel liefern und verlegen inklusive systemgebundenem Zubehör und Kleinmaterial.
Menge: 210,000 m

**70.02.90 Markierung, Kabelbeschriftung**
Kennzeichnung aller neu verlegten Kabel/Leitungen
Die Beschriftung erfolgt jeweils am Anfang und Ende
aller Leitungen, an allen Kreuzungspunkten, in
Kabelschächten (ein- und ausgangsseitig) sowie bei
Verlegung in Trögen oder im Erdreich alle 5 m.
Der EP beinhaltet die Beschriftung aller neu verlegten
bzw. um verlegten Kabel und Leitungen inklusive der
erforderlichen Kabelmarker in geprägter oder dauerhaft
und maschinell beschrifteter Ausführung (nach Wahl des AG).
Menge: 1,000 psch

*Hinweis: Außenbeleuchtung Zugang Süd*
Die nachfolgenden Positionen dienen der Ausleuchtung des Außenbereichs im Zugang Süd

**70.02.100 NYY-J 5x10 mm²**
Kunststoff NYY-J 0,6 / 1 kV, 5x10 re, Cu-Zahl 480,
in Teillängen,
in vorhandene Maste, U-Kanäle, Kabelzugrohre,
Kabelformsteine, Kabeltröge, in vorhandene offene
Kabelgräben, ohne Einbettung, einschließlich
systemgebundenem Zubehör

Teillängen:  ca. 6

In den Einheitspreis sind auch die Aufwendungen für
das Öffnen und Schließen von Kabelträgersystemen,
Kabelzugschächten, Lichtrohr-/ Medienkanal und
Kabeltrögen mit einzukalkulieren.

Kabel liefern und verlegen inklusive systemgebundenem Zubehör und Kleinmaterial.
Menge: 330,000 m

**70.02.110 Markierung, Kabelbeschriftung**
Kennzeichnung aller neu verlegten Kabel/Leitungen
Die Beschriftung erfolgt jeweils am Anfang und Ende
aller Leitungen, an allen Kreuzungspunkten, in
Kabelschächten (ein- und ausgangsseitig) sowie bei
Verlegung in Trögen oder im Erdreich alle 5 m.
Der EP beinhaltet die Beschriftung aller neu verlegten
bzw. um verlegten Kabel und Leitungen inklusive der
erforderlichen Kabelmarker in geprägter oder dauerhaft
und maschinell beschrifteter Ausführung (nach Wahl des AG).
Menge: 1,000 psch

#### Titel 70.03 444 - Kabelverlegesysteme

*Hinweis: Vorbemerkungen*
Vorbemerkungen
Sofern nichts anderes im nachfolgenden Leistungs-
Verzeichnis angegeben wird, ist für alle Positionen
dieses LV´s die Lieferung der Stoffe mit einzurechnen.

**70.03.10 Muffe 3x2.5 bis 5x16**
Erdkabelmuffe (Thermoschrumpfmuffe) für
Niederspannungskabel bzw. -Leitungen NYY-J 3x2.5 mm²
bis 5x16 mm², inkl. Klemmen und Schrumpfmuffe und
systembedingtem Zubehör
Menge: 2,000 St

**70.03.20 Kernbohrung Durchm. 150 mm T 75-90cm**
Kernbohrung, Wand aus Beton/Mauerwerk,
Bohrdurchmesser 150mm, Bohrtiefe über
75 bis 95 cm, Arbeitshöhe im Doppelboden,
aufgenommene Stoffe laden, fördern und
entsorgen.
Menge: 5,000 St

**70.03.30 Flansch-Dichtpackung**
Flansch-Dichtpackung zum nachträglichen Andübeln
auf Mauerwerk und Beton mit Bajonetaufnahme.
Dichtpackung in quadratischer Ausführung
aus Alu-Legierung.
Komplett, bestehend aus Flansch mit Dichtung
und Befestigungszubehör.

Abmessungen:  ca. 200x200 mm,
erforderlicher Achsabstand: ca. 235 mm
Flanschstärke:  ca. 45 mm,

Flansch-Dichtpackung liefern und fachgerecht
gemäß den Herstellerbestimmungen montieren.
Es ist darauf zu achten, dass die Auflagefläche
eben und sauber ist.

In den Einheitspreis sind alle erforderlichen
Arbeiten, Materialien etc. mit einzukalkulieren.
Menge: 5,000 St

**70.03.40 Kabelschutzrohranschluss - RA**
Systemdeckel zum Anschluss eines Kabelleerrohrs,
passend zum Anschluss der an anderer Stelle
beschriebenen Mauerdurchführung (Dichtpackung).
Anschluss eines erdverlegten Kabelleerrohrs in NW 110
an den Systemdeckel mittels mittels einer Schrumpfmuffe. Dichtheit 0,5 bar.

In den Einheitspreis sind alle hierfür
erforderlichen Materialien und Leistungen
einzukalkulieren.
Menge: 5,000 St

**70.03.50 Gummipressdichtung DN 150 - GD**
Dichtungseinsatz für die gleichzeitige Durchführung
und Abdichtung von mehreren Kabeln in einem
Futterrohr, Kernbohrung oder Kabelschutzrohr,
passen zu dem vorher beschriebenen Durchführungssystem.
Einsatzbereich: in Bauten ohne Dichtungsbahnen
gegen nichtdrückendes Wasser DIN 18336, gasdicht.
Dichtungsfläche aus Vollgummi, metallische Teile auf
Edelstahl, inkl. Befestigungsmaterial.
Dichtungseinsatz bestehend aus 2 Teilen. Kabeldichtung
mit zusätzlichem Wechseleinsatz. Wechseleinsatz zur
nachträgliche Durchmesseranpassung und Einsatz von
Blinddichtungen.

Dichteinsatz:  150 mm, geteilte Ausführung
Dichtbreite:  min. 60 mm
Wechseleinsatz:  110 mm
Flansch:  Edelstahl

Dichtungsbohrungsanzahl:
z.B. 1x50, 3x42, 5x34, 9x24

Die Dichtungsbohrungsanzahl wird seitens des AN bei
der Ausführung festgelegt.
Dichtungseinsatz inkl. systemgebundenen Zubehör liefern und montieren.
Menge: 5,000 St

**70.03.60 Konstruktionsprofile - Edelstahl**
Profile aus Edelstahl V2A,
zur Stabilisierung und Abdeckungen von:
-  Steigetrassen
-  Kabelrohrsysteme
-  Abdeckungen
-  etc.

Es sind verschiedene Profile bzw. Rohre,
Vierkantrohre, Bleche etc. inklusive Schrauben und Schweißverbindungen, Kopf-, Fuß-, und Ankerplatten, Knotenblechen etc. für die Halterung und Befestigung an Wänden, Decken und Boden in fix und fertiger Arbeiter liefern und montieren.

Die werkstattmäßig vorbereiteten und in der Örtlichkeit
fertiggestellten Konstruktionen sind anzuliefern und zu montieren.

Im Preis enthalten ist das ebenbürtige Befestigungsmaterial (Schrauben, Dübel etc.) sowie das Herstellen
von Ankerlöchern. Abgerechnet wird nach Gewicht.
Menge: 20,000 kg

**70.03.70 Kabelabzweigkasten liefern und montieren**
Kabelabzweigkasten 1,5-4 mm2,
für 3 Kabel bis 5x4 mm²

Schutzart IP 65, inkl. Klemmen
liefern und montieren.

Maße ca. 60x60x60 mm
Menge: 8,000 St

*Hinweis: Personenunterführung*
Die nachfolgenden Positionen dienen der Ausleuchtung der Personenunterführung

*Hinweis: Lichtlinien-System*
Lichtlinien-System Personenunterführung

Der Medienkanal dient zur Aufnahme der Anbau- bzw. Einbauleuchten sowie zur Kabelführung. Die Montage erfolgt in der Personenunterführung direkt an Wand bzw. an der Decke. Die Lichtpunkthöhe beträgt bis zu 3 m.

**70.03.80 Leuchtenkanal**
Leuchtenkanal zur Direktmontage, inkl. Profilverbinder und Enddeckel, als Eck- bzw. Wandprofil, zur Aufnahme des Leuchteneinsatzes für das Lichtlinien-System LED.

Farbe:  Pulverbeschichtung nach RAL bzw.
  nach Vorgabe AG

angebotenes Fabrikat:

Fabr.:
'....................................................'

Typ:
'....................................................'

(vom Bieter einzutragen)

inklusive Befestigungsmaterial und systemgebundenem Zubehör und Kleinmaterial liefern und montieren,

Kalkulationshinweis:
Der Einheitspreis gilt je Laufmeter fertig montierter Kanal.

Die Montageplanung inklusive örtlichem Aufmaß und ggf.
notwendiger Statik durch den Hersteller ist in einer separaten Position erfasst.
Menge: 130,000 m

**70.03.90 Leuchtenkanal - ablängen**
Zulage für das Zuschneiden / Ablängen für den an anderer Position beschriebenen Medien, bzw. Leuchtenkanal aufgrund der Maßermittlung. Ausführung als Stoß, einschl. aller Verbindungs und Befestigungsteile.

in bestimmter Länge absägen, durchschneiden.
Menge: 11,000 St

**70.03.100 Blindabdeckung**
Blindabdeckung zwischen den Leuchten, passend für den an anderer Position beschriebenen Medien-, bzw. Leuchtenkanal, Querschnitt und Ausführung gemäß Kanal, einschl. der Befestigungsbügel mit Seilsicherung.

Blindabdeckung liefern und montieren inklusive systemge- bundenem Zubehör und Kleinmaterial.
Menge: 22,000 m

**70.03.110 Abschlusskappe**
Lichtrohr- / Medienträgersystem - Abschlusskappe,
passend für den an anderer Position beschriebenen Leuchten-/Medienkanal, Querschnitt und Ausführung gemäß Kkanal, an den Enden rechtwinkelig Kanalunterkante als Flachkappe d = 3 mm, einschließlich Befestigungsmaterial.

Abschlusskappe liefern und montieren inklusive systemge- bundenem Zubehör und Kleinmaterial.
Menge: 20,000 St

**70.03.120 Kabelkanal**
Kabelkanal zur Direktmontage, inkl. Profilverbinder, Blenden und Enddeckel, als Eck- bzw. Wandprofil, passend zum Leuchtenkanal, bzw. dem Lichlinien-System

Farbe:  Pulverbeschichtung nach RAL bzw.
  nach Vorgabe AG
inklusive Befestigungsmaterial und systemgebundenem Zubehör und Kleinmaterial liefern und montieren,
Die Konstruktion ist so auszuführen, dass weder das Lichtlinien-System noch der Kanal für Tauben nicht anfliegbar, bzw. nicht als Lande- oder Nistplatz geeignet ist.

Kalkulationshinweis:
Der Einheitspreis gilt je Laufmeter fertig montierter Kanal.
Die Montageplanung inklusive örtlichem Aufmaß und ggf.
notwendiger Statik durch den Hersteller ist in einer separaten Position erfasst.
Menge: 130,000 m

**70.03.130 Konstruktionsprofile - Aluminium**
Profile aus Aluminium zur Taubenabwehr, als Abdeckungen, etc., Ausführung passend zum Lichtliniensystem, bzw. Kabelkanal.

Es sind verschiedene Profile bzw. Rohre,
Vierkantrohre, Bleche etc. inklusive Schrauben und Schweißverbindungen, Kopf-, Fuß-, und Ankerplatten, Knotenblechen etc. für die Halterung und Befestigung an Wänden, Decken und Boden in fix und fertiger Arbeiter liefern und montieren.

Die werkstattmäßig vorbereiteten und in der Örtlichkeit
fertiggestellten SKonstruktionen sind anzuliefern und zu montieren.

Im Preis enthalten ist das ebenbürtige Befestigungsmaterial (Schrauben, Dübel etc.) sowie das Herstellen
von Ankerlöchern. Abgerechnet wird nach Gewicht.
Menge: 90,000 kg

**70.03.140 Alu-Steckrohr EN 40**
Elektroinstallationsrohr, nach VDE 0605, DIN EN50086-1,
DIN EN50086-2-1, Klassifizierung 4456, Maße nach
DIN EN 61368-21, bestehend aus:
Aluminium stranggepresst, Dauergebrauch und
Installationstemperatur min. -45 bis max. +250° C,
schwere Druckfestigkeit 1250 N/5 cm,
schwere Schlagfestigkeit,
Montagehöhe bis 10 m, liefern und verlegen als:
Alu-Steck-Installationsrohr in offener Verlegeart mit Abstandschelle, Größe EN40 inkl. sämtlichem systembedingten Zubehör aus Alu, wie z.B. Bögen, Schellen, Dübel, Schrauben, Endtüllen, Muffen etc. liefern und in Teillängen verlegen.

Der Einheitspreis gilt je Laufmeter fertig montiert inkl. systemgebundenen Zubehör aus Aluminium inklusive aller Kosten für benötigte Hebezeuge und Gerüste, sowie weitere Montagemaßnahmen.
Menge: 25,000 m

**70.03.150 Maßermittlung vor Ort**
Maßermittlung vor Ort, zum Einmessen aller
Befestigungspunkte vor Ort in der Personenunterführung
mit Ermittlung der jeweiligen Montagehöhe und Feststellen der exakten Abmessungen der Personenunterführung für die Befestigungen.
Menge: 1,000 psch

**70.03.160 Erstellen Werkplanung**
Erstellen der Werkplanung für die vorbeschriebene Anlage, aus denen Konstruktion, Abmessungen, Einbau und Befestigung der Bauteile zu ersehen ist.

Die Unterlagen sind dem AG in Papier und Digital in PDF und DWG-Format zur Freigabe vorzulegen.
Menge: 1,000 psch

#### Titel 70.04 444 - Anschlussarbeiten

*Hinweis: Vorbemerkungen*
Mit den Einheitspreisen für Anschlussarbeiten sind die
Kosten für das Einführen und Befestigung der Kabel im
Kabelraum auf KSV-Schienen einschl.
Befestigungsmaterial abgegolten.
Es wird nochmals darauf hingewiesen, dass die
erforderlichen Anschlüsse in den Elektroverteilungen
sämtlicher ein- und abgehender Leitungen und Kabel,
NYM-J und NYY-J, in den Einheitspreis für die jeweilige
Verteilung, bzw. Klemme einzukalkulieren sind.
Dies gilt analog für alle durch den AN gelieferte
Materialien wie Kabelübergangskästen, Abzweigdosen,
Leuchten usw.

**70.04.10 Anschluss Kabel NYY-O/-J bis 5x35 mm²**
Fachgerechter, beidseitiger Anschluss
eines Kabels NYY-O/-J bis 5x35 mm².
Menge: 4,000 St

**70.04.20 Anschluss Kabel NYY-O/-J bis 3x2,5 mm²**
Fachgerechter, beidseitiger Anschluss
eines Kabels NYY-O/-J bis 3x2,5 mm².
Menge: 1,000 St

*Hinweis: Personenunterführung*
Die nachfolgenden Positionen dienen der Ausleuchtung der Personenunterführung

**70.04.30 Anschluss Anbauleuchte Lichtlinien-System LED**
Kompletter, betriebsfertiger Anschluss einer
Anbauleuchte des Lichtlinien-System LED
inkl. aller hierzu erforderlichen Materialien und Leistungen.
Das erforderliche Klein- und Montagematerial und die
erforderlichen Montagehilfsmittel sind einzukalkulieren.
Menge: 55,000 St

**70.04.40 Anschluss Kabel NYY-O/-J bis 5x2,5 mm²**
Fachgerechter, beidseitiger Anschluss
eines Kabels NYY-O/-J bis 5x2,5 mm².
Menge: 8,000 St

**70.04.50 Anschluss Kabel NYY-O/-J bis 3x2,5 mm²**
Fachgerechter, beidseitiger Anschluss
eines Kabels NYY-O/-J bis 3x2,5 mm².
Menge: 5,000 St

*Hinweis: Außenbeleuchtung Zugang Nord*
Die nachfolgenden Positionen dienen der Ausleuchtung des Außenbereichs im Zugang Nord

**70.04.60 Anschluss Kabel NYY-O/-J bis 5x6 mm²**
Fachgerechter, beidseitiger Anschluss
eines Kabels NYY-O/-J bis 5x6 mm².
Menge: 5,000 St

*Hinweis: Außenbeleuchtung Zugang Süd*
Die nachfolgenden Positionen dienen der Ausleuchtung des Außenbereichs im Zugang Süd

**70.04.70 Anschluss Kabel NYY-O/-J bis 5x6 mm²**
Fachgerechter, beidseitiger Anschluss
eines Kabels NYY-O/-J bis 5x6 mm².
Menge: 5,000 St

#### Titel 70.05 445 - Beleuchtungseinrichtungen

*Hinweis: Zugang Nord*
Beleuchtungsanlage - Zugang Nord

**70.05.10 Nsp.-Kabelübergangsk 1 SA inkl. ÜSS Typ2**
Kabelübergangskasten für Masteinbau für bis zu
3 Kabel 5x16 mm² einschließlich 1
Sicherungselement (Schutzklasse II, IP 54), Überspannungsschutz Typ 2 und
systembedingtem Zubehör liefern und montieren.
Menge: 2,000 St

**70.05.20 Nsp.-Kabelübergangsk 2 SA inkl. ÜSS Typ2**
Kabelübergangskasten für Masteinbau für bis zu
3 Kabel 5x16 mm² einschließlich 2
Sicherungselement (Schutzklasse II, IP 54), Überspannungsschutz Typ 2 und
systembedingtem Zubehör liefern und montieren.
Menge: 3,000 St

**70.05.30 Mastflansch - 76mm - 2-fach - 180°**
Zulage für Zweifachausleger 180° für Mastaufsatzmontage
passend für Mastzopf Zopf 76 x 100 mm und an anderer
Stelle beschriebenen Mastaufsatz inkl. systembedingtem
Zubehör.
- Durchmesser: 76 mm,
- Zopfmaß: 76mm (Aufsatz).
Zweifachausleger 180° liefern und montieren.
Menge: 3,000 St

**70.05.40 Einzelleuchte LED 22W**
Leuchte als Mastleuchte, kompensiert,
CE-Kennzeichnungt. Metallgehäuse mit Korrosionsschutz,
pulverbeschichtet mit UV-beständigem Polyesterpulver.
Mit temperaturwechselbeständiger
Sicherheitsglasscheibe, abklappbar. Asymmetrisch,
seitlich gerichtete Lichtverteilung.
Reflektor aus eloxiertem Reinstaluminium, chemisch
geglänzt, Werkzeugloser Leuchtenwechsel.
Witterungs- und alterungsbeständige Silikondichtungen.
Standard-Pulverbeschichtung RAL Feinstruktur.
Geeignet zur Montage an Mast- oder Wandauslegern.

1 Stück Leuchtkopf komplett inklusive typspezifischem
Einfachausleger für Mastaufsatzmontage passend für
Mastzopf Zopf 76 x 100 mm.

Schutzklasse:  II
Schutzart:  min. IP 65

inklusive Leuchtmittel

Typ:  LUNUX GmbH,
  Hellux Ellipse 130
  1x 22W LED / 2500 lm
Lichtfarbe:  3000 K

angebotenes Fabrikat:

Fabr.:
'....................................................'

Typ:
'....................................................'

Listennr.:
'....................................................'

(vom Bieter einzutragen)

inkl. systemgebundenem Zubehör liefern und montieren.
Menge: 8,000 St

**70.05.50 Anbauleuchte vandalismusresistent 15,5 W LED**
Anbauleuchte raumstrahlend, Durchgangsverdrahtung bis
5x2,5 mm², Kabeleinführung stirnseitig, zur Montage an Decke bzw. Wand.

Schutzklasse: II
Schutzart:  IP 65
Schlagfestigkeit: IK 16 bis 150 Joule
Bestückung:  LED 15,5 W / 1419 lm
Lichttechnik:  breitstrahlend
Farbe:  nach Wahl des AG´s

Fabrikat:  Designplan
Leuchte:  Tuscan 89 SKII DB

angebotenes Fabrikat:

Fabr.:
'....................................................'

Typ:
'....................................................'

Listennr.:
'....................................................'

(vom Bieter einzutragen)

inkl. systemgebundenem Zubehör.
Menge: 2,000 St

**70.05.60 Beschriftung der Mast- und Anbauleuchten**
Die 7 Stück Beschriftung der Mast- und Anbauleuchten
sind fortlaufend mittels unverlierbaren Beschriftungsschildern gem. Standard Stadt Tübingen zu beschriften.
In den Pauschalpreis sind alle hierfür erforderlichen
Aufwendungen einzukalkulieren.
Menge: 1,000 psch

*Hinweis: Zugang Süd*
Beleuchtungsanlage - Zugang Nord

**70.05.70 Nsp.-Kabelübergangsk 1 SA inkl. ÜSS Typ2**
Kabelübergangskasten für Masteinbau für bis zu
3 Kabel 5x16 mm² einschließlich 1
Sicherungselement (Schutzklasse II, IP 54), Überspannungsschutz Typ 2 und
systembedingtem Zubehör liefern und montieren.
Menge: 2,000 St

**70.05.80 Nsp.-Kabelübergangsk 2 SA inkl. ÜSS Typ2**
Kabelübergangskasten für Masteinbau für bis zu
3 Kabel 5x16 mm² einschließlich 2
Sicherungselement (Schutzklasse II, IP 54), Überspannungsschutz Typ 2 und
systembedingtem Zubehör liefern und montieren.
Menge: 4,000 St

**70.05.90 Mastflansch - 76mm - 2-fach - 180°**
Zulage für Zweifachausleger 180° für Mastaufsatzmontage
passend für Mastzopf Zopf 76 x 100 mm und an anderer
Stelle beschriebenen Mastaufsatz inkl. systembedingtem
Zubehör.
- Durchmesser: 76 mm,
- Zopfmaß: 76mm (Aufsatz).
Zweifachausleger 180° liefern und montieren.
Menge: 4,000 St

**70.05.100 Einzelleuchte LED 22W**
Leuchte als Mastleuchte, kompensiert,
CE-Kennzeichnungt. Metallgehäuse mit Korrosionsschutz,
pulverbeschichtet mit UV-beständigem Polyesterpulver.
Mit temperaturwechselbeständiger
Sicherheitsglasscheibe, abklappbar. Asymmetrisch,
seitlich gerichtete Lichtverteilung.
Reflektor aus eloxiertem Reinstaluminium, chemisch
geglänzt, Werkzeugloser Leuchtenwechsel.
Witterungs- und alterungsbeständige Silikondichtungen.
Standard-Pulverbeschichtung RAL Feinstruktur.
Geeignet zur Montage an Mast- oder Wandauslegern.

1 Stück Leuchtkopf komplett inklusive typspezifischem
Einfachausleger für Mastaufsatzmontage passend für
Mastzopf Zopf 76 x 100 mm.

Schutzklasse:  II
Schutzart:  min. IP 65

inklusive Leuchtmittel

Typ:  LUNUX GmbH,
  Hellux Ellipse 130
  1x 22W LED / 2500 lm
Lichtfarbe:  3000 K

angebotenes Fabrikat:

Fabr.:
'....................................................'

Typ:
'....................................................'

Listennr.:
'....................................................'

(vom Bieter einzutragen)

inkl. systemgebundenem Zubehör liefern und montieren.
Menge: 9,000 St

**70.05.110 Einzelleuchte LED 71,9W**
Leuchte als Mastleuchte, kompensiert,
CE-Kennzeichnungt. Metallgehäuse mit Korrosionsschutz,
pulverbeschichtet mit UV-beständigem Polyesterpulver.
Mit temperaturwechselbeständiger
Sicherheitsglasscheibe, abklappbar. Asymmetrisch,
seitlich gerichtete Lichtverteilung.
Reflektor aus eloxiertem Reinstaluminium, chemisch
geglänzt, Werkzeugloser Leuchtenwechsel.
Witterungs- und alterungsbeständige Silikondichtungen.
Standard-Pulverbeschichtung RAL Feinstruktur.
Geeignet zur Montage an Mast- oder Wandauslegern.

1 Stück Leuchtkopf komplett inklusive typspezifischem
Einfachausleger für Mastaufsatzmontage passend für
Mastzopf Zopf 76 x 100 mm.

Schutzklasse:  II
Schutzart:  min. IP 65

inklusive Leuchtmittel

Typ:  LUNUX GmbH,
  Hellux Ellipse 130
  1x 71,9W LED / 8000 lm
Lichtfarbe:  3000 K

angebotenes Fabrikat:

Fabr.:
'....................................................'

Typ:
'....................................................'

Listennr.:
'....................................................'

(vom Bieter einzutragen)

inkl. systemgebundenem Zubehör liefern und montieren.
Menge: 1,000 St

**70.05.120 Anbauleuchte vandalismusresistent 15,5 W LED**
Anbauleuchte raumstrahlend, Durchgangsverdrahtung bis
5x2,5 mm², Kabeleinführung stirnseitig, zur Montage an Decke bzw. Wand.

Schutzklasse: II
Schutzart:  IP 65
Schlagfestigkeit: IK 16 bis 150 Joule
Bestückung:  LED 15,5 W / 1419 lm
Lichttechnik:  breitstrahlend
Farbe:  nach Wahl des AG´s

Fabrikat:  Designplan
Leuchte:  Tuscan 89 SKII DB

angebotenes Fabrikat:

Fabr.:
'....................................................'

Typ:
'....................................................'

Listennr.:
'....................................................'

(vom Bieter einzutragen)

inkl. systemgebundenem Zubehör.
Menge: 1,000 St

**70.05.130 Beschriftung der Mast- und Anbauleuchten**
Die 7 Stück Beschriftung der Mast- und Anbauleuchten
sind fortlaufend mittels unverlierbaren Beschriftungsschildern gem. Standard Stadt Tübingen zu beschriften.
In den Pauschalpreis sind alle hierfür erforderlichen
Aufwendungen einzukalkulieren.
Menge: 1,000 psch

*Hinweis: Personenunterführung*
Die nachfolgenden Positionen dienen der Ausleuchtung der Personenunterführung

*Hinweis: Lichtliniensystem*
Allgemeinbeleuchtung Personenunterführung
Die Personentunnel wird mit einem zu beiden Seiten montierten Lichtlinen-System ausgeleuchtet. Die Leuchten werden in LED-Technik realisiert.

**70.05.140 Lichtlinien-System LED-Leuchte**
Lichtlinien-System LED Leuchte breitstrahlend, Durchgangsverdrahtung mittels Systemkabel, Kabeleinführung stirnseitig, zur Auf- und Unterputzmontage,.

Schutzklasse: II
Schutzart:  IP 65
Bestückung:  LED 34 W / 4735 lm
Lichttechnik:  breitstrahlend
Schlagfestigkeit: IK10

Fabrikat:  Durlum GmbH
Leuchte:  Omega Protect 100
Hersteller-Nr.:OMP-015-840-1990, L=1990mm

angebotenes Fabrikat:

Fabr.:
'....................................................'

Typ:
'....................................................'

Listennr.:
'....................................................'

(vom Bieter einzutragen)

Lichtlinien-System LED einschl. geeigneter Befestigung
und inkl. systembedingtem Zubehör wie z.B. Systemstecker, Systembuchse, Verschlussstücke, Anschlussleitungen, Abdeckungen, etc. liefern und montieren.
Menge: 55,000 St

**70.05.150 Anschlussleitung Buchse / freies Ende**
Anschlussleitung Buchse / freies Ende 5-polig Netz/Dimmen

Polzahl:  5
Anschlussart:  Schraubanschluss
Bemessungsspannung:  250 V
Bemessungsstrom:  16 A
Verriegelbar:  selbstverriegelnd (von Hand lösbar)
Farbe der Kodierung:  türkisblau
Polkennzeichnung:  L, N, PE, 1, 2
Gehäusefarbe:  schwarz
Leitungsmantel:  H07RN-F schwarz
Leitungsaufbau:  5x1.5 mm²
IP-Schutzart:  IP66/68 (3m;2h) /IP69
Länge:  bis 5,0m

Anschlussleitung RST16i4/5 (türkisblau) zum vg. Lichtliniensystem LED Omega Protect 100
inkl. systembedingtem Zubehör wie z.B. Buchse, Anschlussleitung, etc. liefern und montieren.
Menge: 8,000 St

**70.05.160 Anschlussleitung Buchse / Stecker**
Anschlussleitung Buchse / Stecker 5-polig Netz/Dimmen

Polzahl:  5
Anschlussart:  Schraubanschluss
Bemessungsspannung:  250 V
Bemessungsstrom:  16 A
Verriegelbar:  selbstverriegelnd (von Hand lösbar)
Farbe der Kodierung:  türkisblau
Polkennzeichnung:  L, N, PE, 1, 2
Gehäusefarbe:  schwarz
Leitungsmantel:  H07RN-F schwarz
Leitungsaufbau:  5x1.5 mm²
IP-Schutzart:  IP66/68 (3m;2h) /IP69
Länge:  bis 5,0m

Anschlussleitung RST16i4/5 (türkisblau) zum vg. Lichtliniensystem LED Omega Protect 100
inkl. systembedingtem Zubehör wie z.B. Buchse, Stecker Anschlussleitung, etc. liefern und montieren.
Menge: 39,000 St

**70.05.170 Buchse 5-polig Netz/Dimmen**
Buchse 5-polig Netz/Dimmen

Polzahl:  5
Bemessungsspannung:  250 V mit PE
Bemessungsstrom:  16 A
Anschlussart:  Schraubanschluss
Verriegelbar:  selbstverriegelnd (von Hand lösbar)
Farbe der Kodierung:  türkisblau
Polkennzeichnung:  L, N, PE, 1, 2
Gehäusefarbe:  schwarz
Zugentlastung:  ja
Kabeldurchmesser:  7,1 mm bis 13 mm
Anschlussquerschnitt
feindrähtig:  0,25 mm² - 2,5 mm²
Anschlussquerschnitt
eindrähtig:  2.5 mm²
IP-Schutzart:  IP66/68 (3m;2h) /IP69

Steckverbinder RST16i4/5 als Buchse zum vg. Lichtliniensystem LED Omega Protect 100 inkl. systembedingtem Zubehör wie z.B. Buchse,
etc. liefern und montieren.
Menge: 8,000 St

**70.05.180 Stecker 5-polig Netz/Dimmen**
Stecker 5-polig Netz/Dimmen

Polzahl:  5
Bemessungsspannung:  250 V mit PE
Bemessungsstrom:  16 A
Anschlussart:  Schraubanschluss
Verriegelbar:  selbstverriegelnd (von Hand lösbar)
Farbe der Kodierung:  türkisblau
Polkennzeichnung:  L, N, PE, 1, 2
Gehäusefarbe:  schwarz
Zugentlastung:  ja
Kabeldurchmesser:  7,1 mm bis 13 mm
Anschlussquerschnitt
feindrähtig:  0,25 mm² - 2,5 mm²
Anschlussquerschnitt
eindrähtig:  2.5 mm²
IP-Schutzart:  IP66/68 (3m;2h) /IP69

Steckverbinder RST16i4/5 als Stecker zum vg. Lichtliniensystem LED Omega Protect 100 inkl. systembedingtem Zubehör wie z.B. Stecker,
etc. liefern und montieren.
Menge: 8,000 St

**70.05.190 Beschriftung Lichtlinien-System LED**
Die vg. Leuchten des Lichtlinien-System LED sind
fortlaufend mittels unverlierbaren Beschriftungsschildern zu beschriften.

In den Pauschalpreis sind alle hierfür erforderlichen
Aufwendungen einzukalkulieren.
Menge: 1,000 psch

#### Titel 70.06 446 - Erdungen

*Hinweis: Vorbemerkungen Potenzialausgleich*
Vorbemerkungen Potenzialausgleich
Zur Ausführung des Potenzialausgleichs sind die
Bestimmungen gem VDE 0100-540 und die Richtlinien des
AG maßgebend.
Alle metallischen Einrichtungen und elektrischen
Betriebsmittel sind wie nachfolgend beschrieben zu
erden.
Sämtliche metallischen Gegenstände und die
Stahlkonstruktionen im Baubereich sind in
die Schutzmaßnahmen gem. VDE 0100 einzubeziehen.
Die Verwendung dieser Teile als Schutzleiter ist nicht
zulässig.
Es ist der Hauptpotentialausgleich zu erstellen unter
Einbeziehung des Hauptschutzleiters,
Haupterdungsleiters und des Blitzschutzleiters.
Der Erdübergangswiderstand der gesamten betriebsfertig
montierten Anlage darf 1 Ohm nicht überschreiten. Liegt
der Erdübergangswiderstand höher als 1 Ohm, hat der
Auftragnehmer mit der Bauleitung festzulegen, in
welcher Form zusätzliche Materialien einzubauen sind,
damit der bestehende Erdübergangswiderstand ausreichend
verbessert werden kann.
Alle Verbraucher der Schutzklasse 1 müssen mit einem
separaten Schutzleiteranschluss ausgerüstet sein, wofür
jede/s Versorgungsleitung /-kabel eine spannungslose
grün/gelb-gekennzeichnete Ader beinhalten muss.
An den Potentialausgleichsschienen müssen sämtliche
Abgänge gut kenntlich und dauerhaft beschriftet sein.
Bei allen, mittels Schraubverbindung hergestellten
Anschlüssen von Potenzialausgleichsleitungen sind zur
Sicherung der Schraubverbindung Zahnscheiben zu
verwenden. Diese Verbindungen sind zusätzlich mit einem
dauerhaft angebrachten Erdungssymbol zu kennzeichnen.

Die Aufzüge werden im TT-System betrieben. Dazu wird eine PAS im Aufzugsschacht realisiert. Diese wird mit einem Tiefenerder sowie vorhandenen Fundamenterdern des Bauwerkes sowie mit der Einhausung des Aufzugs verbunden.

**70.06.10 HPAS-Schiene**
HPAS-Schiene
als CU-Schiene 30x10mm, mit ca. 12 St. Bohrungen
(8x M12 und 4x M8), Schrauben, Federringen, Muttern,
Hauptpotentialausgleichschiene mit Befestigungsisolatoren
etc. liefern und im Schaltschranksockel montieren.
Die HPAS ist mittels Kennzeichnungsschildern zu beschriften.
Menge: 1,000 St

**70.06.20 PAS-FTA-Schiene Aufzug**
PAS-FTA-Schiene Aufzug
als CU-Schiene 30x10mm, mit ca. 20 St. Bohrungen,
Schrauben M12, Federringen, Muttern M12,
Potentialausgleichschiene mit Befestigungsisolatoren
etc. liefern und im Aufzugsschacht zu montieren.
Die HPAS/PAS ist mittels Kennzeichnungsschildern
zu beschriften.

Die PAS Aufzug wird im Aufzugsschacht vor der NSK-Aufzug montiert.
Menge: 1,000 St

**70.06.30 Erdkabel NYY-J 1x50mm² Verlegung in Zugrohr**
Erdkabel NYY-J 1x50mm² Verlegung in Zugrohr
Kabel liefern und in Teillängen verlegen.
Die Verlegung erfolgt in bauseitigem erdverlegten
Kabelzugrohren.
In den Einheitspreis sind auch die Aufwendungen für das Öffnen und Schließen
der Kabelzugschächte (Schachtgröße IV
und Kabelkleinschächte) mit einzukalkulieren.
Teillängen:  ca. 6
Menge: 25,000 m

**70.06.40 Erdkabel NYY-J 1x16mm² Verlegung in Zugrohr**
Erdkabel NYY-J 1x16mm² Verlegung in Zugrohr
Kabel liefern und in Teillängen verlegen.
Die Verlegung erfolgt in bauseitigem erdverlegten
Kabelzugrohren.
In den Einheitspreis sind auch die Aufwendungen für das Öffnen und Schließen
der Kabelzugschächte (Schachtgröße IV
und Kabelkleinschächte) mit einzukalkulieren.
Teillängen:  ca. 2
Menge: 10,000 m

**70.06.50 Anschluss Kabel NYY-O/J 1x50mm²**
Fachgerechter, beidseitiger Anschluss
eines Kabels NYY-O/J 1x50mm² .
Menge: 6,000 St

**70.06.60 Anschluss Kabel NYY-O/J 1x16mm²**
Fachgerechter, beidseitiger Anschluss
eines Kabels NYY-O/J 1x16mm² .
Menge: 2,000 St

**70.06.70 Kabelschuh 50 mm² / M12 liefern und montieren**
Kabelschuh liefern und montieren für Kabel NYY 1 x 50
qmm absetzen, Kabelschuh 50 mm2 / M12 nach DIN 46235
liefern und mit Hydraulikpresse aufpressen.
Menge: 12,000 St

**70.06.80 Kabelschuh 16 mm² / M12 liefern und montieren**
Kabelschuh liefern und montieren für Kabel NYY 1 x 16
qmm absetzen, Kabelschuh 16 mm2 / M12 nach DIN 46235
liefern und mit Hydraulikpresse aufpressen.
Menge: 4,000 St

**70.06.90 Schrumpfschlauch liefern und aufschrumpfen**
Schrumpfschlauch grün/gelb für Kabel von NYY 1x16
mm² bis NYY 1x50 liefern und montieren.
Menge: 32,000 St

**70.06.100 Erdung Staberder mehrteilig Z30 L 1,5 m SP30**
Erdung als Staberder, DIN EN 50164-2, mehrteilig,
zusammensetzbar mit korrosionsfester Kupplung
(Tiefenerder), aus nichtrostendem Stahl, Werkstoff-Nr
1.4571, außerhalb von Gebäuden, Einzellänge 1,5 m mit
Spitze SP 30.
Menge: 8,000 St

**70.06.110 Tiefenerderanschlussklemme**
Tiefenerderanschlussklemme aus Edelstahl Werkstoff
1.4571 zum Anschluss der Erdleitung an an den
Tiefenerder, inkl. Abdeckhaube und Nummernschild.
Anschlussklemme liefern und fachgerecht am Staberder
montieren.
Menge: 2,000 St

**70.06.120 Überspannungsschutz Aufzug**
Anschlusskasten Überspannungsschutz für Aufzugsanlagen

Der Anschlusskasten wird im Aufzugsschacht vor der NSK-Aufzug montiert. Das Zuleitungskabel zur Versorgung der Aufzugsanlage wird über diesen Anschlusskasten geführt, sodass die Aufzugsanlage gegen Blitzstrom und Überspannung geschützt ist.
Die nachfolgend aufgeführten Leistungen sind für den Anschlusskasten vorgesehen.

Überspannungskombination:

Überspannungsschutzkombination der Anforderungsklasse Typ 1 + Typ 2  zur kontrollierten Energiesteuerung zwischen Blitzstrom- und Überspannungsableiter. Vorkonfektionierte, steckbare Ableiterkombination zum Einsatz in TT-Netzen, prüfbar nach DIN 0185-3 und Einsetzbar nach IEC 61643.
Kombination mit steckbarem Summenfunktionsstecker, optischer Statusanzeige, Fernmeldekontakt und Doppelklemmen.
IEC Prüfklasse: I+II
Blitzschutzklasse:  I
Nennspannung:230/400V AC ... 240/415V AC
Ableitbemessungsspannung.:350 V AC
Ableitvermögen: 100 kA (8/20 ys)
Schutzpegel:< 1,5 kV (L-N)
  < 1,5 kV (N-PE)
Vorsicherung max.:315 A gL
Berührungsschutz nach DIN VDE 0106 Teil 100.
Komplett, inklusive Brücken, Beschriftung Summenfunktionsstecker etc.

Gehäuse:
Polykarbonat mit transparenten Deckel
Schutzart:  IP65
Schutzklasse: II
Abmessungen: ca. B/H/T 320 x 640 x 179 mm
Schlagfestigkeit: IK08

Komplett, inklusive des systembedingten Zubehörs wie z.B. Befestigungsmaterial, interner Verdrahtung mit H07V-K bis 35 mm², Hutschienen, Kabelabfangschiene, Eingangs-, Abgangs-, PE- und N-Klemmen für Kabel bis 5x35 mm², Leitungseinführungsplatten, Blindplatten, Kabelverschraubungen für je ein Zu- und Abgangskabel sowie ein Potentialausgleisleiter bis 50 mm², Plantasche DIN A4 etc.

Anschlusskasten liefern, betriebsfertig montieren und anschließen.
Menge: 1,000 St

#### Titel 70.07 449 - Sonstige Leistungen für technische Anlagen

*Hinweis: Vorbemerkungen Stundenlohnarbeiten*
Vorbemerkungen
Die nachfolgenden Verrechnungssätze finden An-
wendung bei Arbeiten, die nicht im LV vorgesehen
sind. In die Vergütungssätze sind alle Entschädigungen für Löhne und Gehälter einschl. aller Zu-
schläge für, Krankenkassen, Berufsgenossenschaften usw. sowie die etwa zu zahlende Auslösung und
Überstundenzuschläge usw. einzurechnen. Die Ab-
rechnung erfolgt für die an der Baustelle angefallenen
Tageslohnstunden.

Fahrzeiten werden nicht besonders vergütet. Über die
Stundenlohnarbeiten hat der AN Rapportzettel zu führen,
die täglich der Bauleitung zur Anerkennung vorzulegen
sind. Nicht anerkannte Stundenlohnzettel werden bei der
Abrechnung nicht berücksichtigt. Die evtl. anfallenden
Stundenlohnarbeiten sind zusammen mit den übrigen
Arbeiten abzurechnen, eine getrennte Abrechnung wird
nicht zugelassen.

Nach der Pos. Techniker und Meister werden Arbeiten
vergütet, die vom Fachpersonal mit besonderen Fachkenntnissen ausgeführt werden müssen, d.h. in der Regel
handelt es sich hierbei um die Kontrolle durchgeführter
Arbeiten.
Nach der Pos. Monteur und Facharbeiter werden Arbeiten
vergütet, die von Fachwerkern ausgeführt werden müssen.
Nach der Pos. Helfer und Azubi werden Arbeiten
vergütet, die nicht von Fachwerkern ausgeführt werden müssen, d.h. für deren Ausführung es keiner besonderen Ausbildung und Kenntnisse bedarf.
Die vorgenannten Arbeiten werden generell nach den entsprechenden Positionen abgerechnet, auch wenn z.B.
Personal gem. Techniker oder Meister für Arbeiten von
Helfern oder Azubi eingesetzt wird.
Im Bautagebuch sind außervertragliche Arbeiten mit
ihrer Mannleistung in den nachfolgenden Kategorien
anzugeben.

**70.07.10 Stundenlohnarbeiten Meister**
Stundenlohnarbeit Techniker / Meister
für Arbeiten auf Anweisung der Bauleitung.
Menge: 8,000 h

**70.07.20 Stundenlohnarbeiten Monteur**
Stundenlohnarbeit Techniker / Meister
für Arbeiten auf Anweisung der Bauleitung.
Menge: 8,000 h

**70.07.30 Stundenlohnarbeiten Helfer**
Stundenlohnarbeit Helfer / Azubi
für Arbeiten auf Anweisung der Bauleitung.
Menge: 8,000 h

**70.07.40 Baustelleneinrichtung**
Geräte, Werkzeuge und sonstige Betriebsmittel, die zur
vertragsgemäßen Durchführung der vg. Bauleistungen
erforderlich sind, auf die Baustelle bringen und für
die Arbeiten bereitstellen. Strom-, Wasser-,
Fernsprechanschluss und dgl., soweit erforderlich,
selbst bei- bzw. herstellen, inkl. Leitern und Kleinhebezeuge,
soweit erforderlich, für Arbeiten über 2 m bis 10 m
Höhe.
Bei Bedarf Lagerplätze in Abspachen mit dem AG
anlegen und Baustelle absichern.
Menge: 1,000 psch

**70.07.50 Baustellenräumung**
Räumung der Baustelle nach Abschluss der Arbeiten.
In den Pauschalpreis sind alle erforderlichen
Materialien, Arbeiten, Müll-, Wertstoffentsorgung (auf
Nachweis) und sonstige Aufwendungen einzukalkulieren.
Menge: 1,000 psch

**70.07.60 Baustellenbetreuung - Elektrotechnische Fachkraft**
Ingenieurmäßige Baustellenbetreuung des Auftragnehmers
durch eine elektrotechnische Fachkraft als
Projektleiter.
Mindestqualifikation: Elektromeister oder
Elektroingenieur
Der Projektleiter übernimmt dabei die Koordination der
auszuführenden Leistungen auf der Baustelle und klärt
die Schnittstellen zu den anderen Gewerkelieferanten
Weiterhin muss der Projektleiter an allen
Baustellenbesprechungen während der gesamten Bauzeit
teilnehmen. Die Baustellenbesprechungen sind ab der
Auftragsvergabe bis zur mängelfreien Abnahme
wöchentlich eingeplant.
Zusätzliche Termine hat der Projektleiter für andere
Leistungen einzuplanen (Inbetriebnahmen,
Funktionsprüfungen etc.).
Menge: 1,000 psch

**70.07.70 Prüfung und Prüfprotokoll nach DIN**
Prüfung und Prüfprotokoll der gesamten
Elektroinstallation nach DIN VDE 0100 Teil 600
Messung des Isolationswiderstandes der gesamten
ausgeschriebenen Anlage laut DIN VDE 0100 Teil 600
aller Stromkreise, Zu- und Hauptleitungen, die
Ergebnisse sind in den Übergabeschein einzutragen (je
Versorgungseinheit). Im einzelnen sind folgende
Messungen durchzuführen:
L1 gegen L2, L3, N, PE, L2 gegen L3, N, PE
L3 gegen N, PE, N gegen PE
Messung der Schleifenimpedanz oder des
Kurzschlussstromes der gesamten Anlage lt. DIN VDE 0100
Teil 600, Abs.8.2.3.2 Abs.12.1 aller Stromkreise, Zu-
und Hauptleitungen, die Ergebnisse sind in den
Übergabeschein einzutragen (je Versorgungseinheit)
Menge: 1,000 psch

**70.07.80 Abstimmung und Genehmigungen einholen**
Abstimmung und Genehmigungen einholen.
Die Abstimmung und die Einholung der erforderlichen
Genehmigungen, Erlaubnisse, Bewilligungen,
Zustimmungen und Schachtscheine bei den jeweils
zuständigen Behörden und Versorgungsträgern, die zur
pflichtmäßigen Vertragserfüllung notwendig sind
einholen.
Zu den Abstimmung und Genehmigungen zählen z.B.:
- Abstimmung/Genehmigung für den Anschluss an Ver- und
Entsorgungsleitungen;
- Abstimmung/Genehmigung für Sonn-, Feiertags- und
Nachtarbeit;
- Abstimmung/Genhemigung für die Nutzung von Gehwegen,
Straßen, Schienen, nichtöffentliche Wegen für
Sondernutzung sowie Verkehrssicherungsmaßnahmen;
- Abstimmung/Genehmigung für die Dimensionierung,
Errichtung und den Betrieb der Bereitstellungsflächen;
- etc.
In den Pauschalpreis sind alle erforderlichen
Aufwendungen zur Abstimmung und Genehmigungen sowie
anfallende Gebühren einzukalulieren, die zur
pflichtmäßigen Vertragserfüllung notwendig sind.
Menge: 1,000 psch

**70.07.90 Beleuchtungsmessung**
Beleuchtungsmessung
Für die Beleuchtungsanlage ist die Beleuchtungsmessung nach DIN EN 12464, DIN EN 12665 und DIN EN 13201 durchzuführen und sind die Messprotokolle zu erstellen.

Die Messpunkte sind im Lageplan einzuzeichnen. Anhand der Rastermesswerte ist die mittlere Beleuchtungsstärke und die Gleichmäßigkeit nachzuweisen.

Dem AN wird eine Lageplan zur Verfügung gestellt.
In den Pauschalpreis sind alle erforderlichen Aufwendungen einzukalkulieren.
Menge: 1,000 psch

**70.07.100 Funktionsprüfung der Anlage vor der Abnahme**
Funktionsprüfung vorbeschriebene Beleuchtungsanlage, vor der Abnahme der Anlage im Beisein des Bauherrn bzw. des Verteters
Menge: 1,000 psch

**70.07.110 Erdungsmessungen, Erdschleifenprüfung**
Erdungsmessung, Erdschleifenprüfung nach
DIN VDE 0100 und IEC 364 durchführen und
Mess- und Prüfprotokoll 3-fach erstellen.
Menge: 1,000 psch

**70.07.120 Prüfung der Anlage vor der Inbetriebnahme**
Überprüfung der gesamten elektrotechnischen Anlage
durch den TÜV oder durch einen anderen vereidigten
Sachverständigen des Fachbereichs Elektrotechnik.
In den Einheitspreis sind sämtliche Kosten,
wie z.B. Aufwendungen des TÜV oder eines
anderen Sachverständigen, Stellung eines
Fachmonteurs etc. mit einzukalkulieren.

Die Überprüfung hat im Beisein des AG`s zu erfolgen.
Eventuelle Nachprüfungen bis zur Mängelfreiheit und
schriftlichem Nachweis sind einzukalkulieren.
Menge: 1,000 psch

**70.07.130 Pläne/Dokumentation**
Alle in der ZTV aufgeführten
Pläne, Übersichten, Schemata, Montage- und
Aufbauzeichnungen, Stromlaufpläne, Listen
und Software die als Anlagenbestandteil anzusehen sind, sind in geordneter und übersichtlicher, Weise
nach Vorgaben des AG zu übergeben.
Menge: 1,000 psch

**70.07.140 Übergabe**
Übergabe der funktionsfähigen Anlage an den
Betreiber einschließlich einer Unterweisung des
Bedienungspersonals in die Bedienung der An-
lage mit Funktionserklärung und abschließender
Dokumentationsübergabe, einschließlich der
mängelfreien TÜV-Abnahme.
Menge: 1,000 psch
